# Unidade interior de ar condicionado, de tecto com descarga directa

- Propriedade do ficheiro: CYPE INGENIEROS, S.A.
- Formato: FIEBDC-3/2002
- Moeda: EUR
- Custos indirectos: 3.00 %
- IVA: 23.00 %

## I Instalações

### IC Aquecimento, arrefecimento, climatização e A.Q.S.

#### ICN Unidades autónomas de climatização

**ICN115** Ud Unidade interior de ar condicionado, de tecto com descarga directa.
Unidade interior de ar condicionado, de tecto com descarga directa, sistema ar-ar multi-split, para gás R-32, bomba de calor, alimentação monofásica (230V/50Hz), modelo Montecarlo RAV-HM401CTP-E "TOSHIBA", potência frigorífica nominal 3,6 kW (temperatura de bolbo seco de ar interior 27°C, temperatura de bolbo húmido de ar interior 19°C, temperatura de bolbo seco do ar exterior 35°C, temperatura de bolbo húmido do ar exterior 24°C), caudal de ar 900 m³/h, pressão sonora a velocidade alta/baixa: 37/28 dBA, potência sonora a velocidade alta/baixa: 52/43 dBA, potência calorífica nominal 4 kW (temperatura de bolbo seco de ar interior 20°C, temperatura de bolbo seco do ar exterior 7°C, temperatura de bolbo húmido do ar exterior 6°C), dimensões 235x950x690 mm, peso 23 kg. Regulação: controlo remoto por cabo, modelo RBC-ASCU11-E.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42tsb485a | Ud | Unidade interior de ar condicionado, de tecto com descarga directa, sistema ar-ar multi-split, para gás R-32, bomba de calor, alimentação monofásica (230V/50Hz), modelo Montecarlo RAV-HM401CTP-E "TOSHIBA", potência frigorífica nominal 3,6 kW (temperatura de bolbo seco de ar interior 27°C, temperatura de bolbo húmido de ar interior 19°C, temperatura de bolbo seco do ar exterior 35°C, temperatura de bolbo húmido do ar exterior 24°C), caudal de ar 900 m³/h, pressão sonora a velocidade alta/baixa: 37/28 dBA, potência sonora a velocidade alta/baixa: 52/43 dBA, potência calorífica nominal 4 kW (temperatura de bolbo seco de ar interior 20°C, temperatura de bolbo seco do ar exterior 7°C, temperatura de bolbo húmido do ar exterior 6°C), dimensões 235x950x690 mm, peso 23 kg. (material) | 1.000 | 974.00 | 974.00 |
| mt42tsb607b | Ud | Controlo remoto por cabo, modelo RBC-ASCU11-E "TOSHIBA", com botoneira simplificada, com capacidade de controlo de uma unidade interior ou um grupo de 8 unidades interiores de ar condicionado. (material) | 1.000 | 78.00 | 78.00 |
| mt42tsb900 | m | Cabo bipolar, de 0,5 mm² de secção (material) | 3.000 | 0.80 | 2.40 |
| mt35tpt010ke | m | Tubo rígido de PVC VD-F de 16 mm de diâmetro exterior e 1,3 mm de espessura. Resistência à compressão 1250 N, resistência ao impacto 6 joules, temperatura de trabalho -25°C até 90°C, classificação 4442, segundo NP EN 61386-1 e NP EN 61386-21, com o preço incrementado em 20% relativamente a acessórios e peças especiais. (material) | 3.000 | 1.78 | 5.34 |
| mo005 | h | Oficial de 1ª instalador de ar condicionado. (mão de obra) | 1.000 | 23.31 | 23.31 |
| mo104 | h | Ajudante de instalador de ar condicionado. (mão de obra) | 1.000 | 22.09 | 22.09 |
| % | % | Custos directos complementares | 2 % | 1105.14 | 22.10 |
|  |  | Custos directos |  |  | 1127.24 |
