# Unidade interior de ar condicionado, de solo

- Propriedade do ficheiro: CYPE INGENIEROS, S.A.
- Formato: FIEBDC-3/2002
- Moeda: EUR
- Custos indirectos: 3.00 %
- IVA: 23.00 %

## I Instalações

### IC Aquecimento, arrefecimento, climatização e A.Q.S.

#### ICN Unidades autónomas de climatização

**ICN102** Ud Unidade interior de ar condicionado, de solo.
Unidade interior de ar condicionado, de solo, sistema ar-ar multi-split, para gás R-32, bomba de calor, alimentação monofásica (230V/50Hz), modelo Silverstone 10 "TOSHIBA", potência frigorífica nominal 2,5 kW (temperatura de bolbo seco de ar interior 27°C, temperatura de bolbo húmido de ar interior 19°C, temperatura de bolbo seco do ar exterior 35°C, temperatura de bolbo húmido do ar exterior 24°C), caudal de ar em arrefecimento 468 m³/h, pressão sonora a velocidade alta/baixa em arrefecimento: 39/26 dBA, potência calorífica nominal 3,2 kW (temperatura de bolbo seco de ar interior 20°C, temperatura de bolbo seco do ar exterior 7°C, temperatura de bolbo húmido do ar exterior 6°C), caudal de ar em aquecimento 510 m³/h, pressão sonora a velocidade alta/baixa em aquecimento: 39/26 dBA, dimensões 600x700x220 mm, peso 16 kg, diâmetro de ligação da tubagem de gás 3/8", diâmetro de ligação da tubagem do líquido 1/4", com comando à distância sem fios com programador semanal.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb480a | Ud | Unidade interior de ar condicionado, de solo, sistema ar-ar multi-split, para gás R-32, bomba de calor, alimentação monofásica (230V/50Hz), modelo Silverstone 10 "TOSHIBA", potência frigorífica nominal 2,5 kW (temperatura de bolbo seco de ar interior 27°C, temperatura de bolbo húmido de ar interior 19°C, temperatura de bolbo seco do ar exterior 35°C, temperatura de bolbo húmido do ar exterior 24°C), caudal de ar em arrefecimento 468 m³/h, pressão sonora a velocidade alta/baixa em arrefecimento: 39/26 dBA, potência calorífica nominal 3,2 kW (temperatura de bolbo seco de ar interior 20°C, temperatura de bolbo seco do ar exterior 7°C, temperatura de bolbo húmido do ar exterior 6°C), caudal de ar em aquecimento 510 m³/h, pressão sonora a velocidade alta/baixa em aquecimento: 39/26 dBA, dimensões 600x700x220 mm, peso 16 kg, diâmetro de ligação da tubagem de gás 3/8", diâmetro de ligação da tubagem do líquido 1/4", com comando à distância sem fios com programador semanal. (material) | 1.000 | 1193.00 | 1193.00 |
| mo005 | h | Oficial de 1ª instalador de ar condicionado. (mão de obra) | 1.073 | 23.31 | 25.01 |
| mo104 | h | Ajudante de instalador de ar condicionado. (mão de obra) | 1.073 | 22.09 | 23.70 |
| % | % | Custos directos complementares | 2 % | 1241.71 | 24.83 |
|  |  | Custos directos |  |  | 1266.54 |
