# Unidade ar-água, bomba de calor aerotérmica, para produção de A.Q.S

- Propriedade do ficheiro: CYPE INGENIEROS, S.A.
- Formato: FIEBDC-3/2002
- Moeda: EUR
- Custos indirectos: 3.00 %
- IVA: 23.00 %

## I Instalações

### IC Aquecimento, arrefecimento, climatização e A.Q.S.

#### ICV Unidades centrais para aquecimento, arrefecimento, climatização e A.Q.S.

**ICV050** Ud Unidade ar-água, bomba de calor aerotérmica, para produção de A.Q.S..
Bomba de calor aerotérmica, ar-água, para produção de A.Q.S., modelo HWS-G1901CNMR-E "TOSHIBA", para gás refrigerante R-134a, para instalação no interior, depósito de A.Q.S. de 190 litros, perfil de consumo L, COP 3,57, classe de eficiência energética A+, diâmetro 620 mm, altura 1610 mm, peso 94 kg, potência sonora 55,6 dBA, alimentação monofásica a 230 V, entrada de ar entre -7°C e 40°C, temperatura de saída da água com bomba de calor 60°C, temperatura de saída da água com bomba de calor e resistência eléctrica de apoio 65°C, com ligações com a rede de condutas de 200 mm de diâmetro, pressão de ar 200 Pa, caudal de ar máximo 800 m³/h, resistência eléctrica de apoio de 1,5 kW. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42tsb005a | Ud | Bomba de calor aerotérmica, ar-água, para produção de A.Q.S., modelo HWS-G1901CNMR-E "TOSHIBA", para gás refrigerante R-134a, para instalação no interior, depósito de A.Q.S. de 190 litros, perfil de consumo L, COP 3,57, classe de eficiência energética A+, diâmetro 620 mm, altura 1610 mm, peso 94 kg, potência sonora 55,6 dBA, alimentação monofásica a 230 V, entrada de ar entre -7°C e 40°C, temperatura de saída da água com bomba de calor 60°C, temperatura de saída da água com bomba de calor e resistência eléctrica de apoio 65°C, com ligações com a rede de condutas de 200 mm de diâmetro, pressão de ar 200 Pa, caudal de ar máximo 800 m³/h, resistência eléctrica de apoio de 1,5 kW. (material) | 1.000 | 3127.00 | 3127.00 |
| mt37sve010c | Ud | Válvula de esfera de latão niquelado para enroscar de 3/4". (material) | 2.000 | 7.30 | 14.60 |
| mo005 | h | Oficial de 1ª instalador de ar condicionado. (mão de obra) | 0.952 | 23.31 | 22.19 |
| mo104 | h | Ajudante de instalador de ar condicionado. (mão de obra) | 0.952 | 22.09 | 21.03 |
| % | % | Custos directos complementares | 2 % | 3184.82 | 63.70 |
|  |  | Custos directos |  |  | 3248.52 |
