# Unidade interior de ar condicionado com distribuição por conduta rectangular

- Propriedade do ficheiro: CYPE Ingenieros S.A.
- Formato: FIEBDC-3/2016
- Programa: Gerador de preços para construção civil. CYPE Ingenieros, S.A.
- Data: 03/07/2024
- Moeda: EUR
- Custos indirectos: 3 %
- IVA: 23 %

## I Instalações

### IC Aquecimento, arrefecimento, climatização e A.Q.S.

#### ICN Unidades autónomas de climatização

**ICN120** Ud Unidade interior de ar condicionado com distribuição por conduta rectangular.
Unidade interior de ar condicionado, com distribuição por conduta rectangular, sistema ar-ar multi-split, para gás R-410A, bomba de calor, alimentação monofásica (230V/50Hz), modelo Conductos 7 "TOSHIBA", potência frigorífica nominal 2 kW (temperatura de bolbo seco de ar interior 27°C, temperatura de bolbo húmido de ar interior 19°C, temperatura de bolbo seco do ar exterior 35°C, temperatura de bolbo húmido do ar exterior 24°C), caudal de ar em arrefecimento 570 m³/h, pressão sonora a velocidade alta/baixa em arrefecimento: 35/27 dBA, potência calorífica nominal 2,5 kW (temperatura de bolbo seco de ar interior 20°C, temperatura de bolbo seco do ar exterior 7°C, temperatura de bolbo húmido do ar exterior 6°C), caudal de ar em aquecimento 570 m³/h, pressão sonora a velocidade alta/baixa em aquecimento: 35/27 dBA, pressão estática mínima/máxima: 10/45 Pa, dimensões 210x700x450 mm, peso 16 kg, diâmetro de ligação da tubagem de gás 3/8", diâmetro de ligação da tubagem do líquido 1/4", com filtro de ar RNB-CRKM13GDV-E e comando à distância sem fios e receptor de infravermelhos. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb482a | Ud | Unidade interior de ar condicionado, com distribuição por conduta rectangular, sistema ar-ar multi-split, para gás R-410A, bomba de calor, alimentação monofásica (230V/50Hz), modelo Conductos 7 "TOSHIBA", potência frigorífica nominal 2 kW (temperatura de bolbo seco de ar interior 27°C, temperatura de bolbo húmido de ar interior 19°C, temperatura de bolbo seco do ar exterior 35°C, temperatura de bolbo húmido do ar exterior 24°C), caudal de ar em arrefecimento 570 m³/h, pressão sonora a velocidade alta/baixa em arrefecimento: 35/27 dBA, potência calorífica nominal 2,5 kW (temperatura de bolbo seco de ar interior 20°C, temperatura de bolbo seco do ar exterior 7°C, temperatura de bolbo húmido do ar exterior 6°C), caudal de ar em aquecimento 570 m³/h, pressão sonora a velocidade alta/baixa em aquecimento: 35/27 dBA, pressão estática mínima/máxima: 10/45 Pa, dimensões 210x700x450 mm, peso 16 kg, diâmetro de ligação da tubagem de gás 3/8", diâmetro de ligação da tubagem do líquido 1/4", com filtro de ar RNB-CRKM13GDV-E e comando à distância sem fios e receptor de infravermelhos. (material) | 1 | 1077 | 1077.000 |
| mt42www090 | Ud | Kit de suportes para suspensão ao tecto, formado por quatro varões roscados de aço galvanizado, com as correspondentes buchas, porcas e anilhas. (material) | 1 | 22 | 22.000 |
| mo005 | h | Oficial de 1ª instalador de ar condicionado. (mão de obra) | 1.073 | 23.31 | 25.012 |
| mo104 | h | Ajudante de instalador de ar condicionado. (mão de obra) | 1.073 | 22.09 | 23.703 |
| % | % | Custos directos complementares | 2 % | 1147.715 | 22.954 |
|  |  | Custos directos |  |  | 1170.669 |

## Recursos

**mt42tsb482a** Ud Unidade interior de ar condicionado
Dados técnicos: Custo energético 743.354 MJ; Emissão de CO2 50.855 kg
Resíduos:
- embalagem: re150101 Embalagens de papel e cartão. (componente de resíduo); rendimento 0.18 kg; Código LER 15 01 01; Massa do elemento 1 kg; Volume 0.001333 m3
- embalagem: re170203 Plástico. (componente de resíduo); rendimento 0.09 kg; Código LER 17 02 03; Massa do elemento 1 kg; Volume 0.001667 m3
